# Bloch
Angebotsaufforderung (GAEB DA XML 3.3, DA83)
Projekt: Ivershei
Währung: EUR
Auftraggeber: 0
Erstellt mit: SJ OFFICE/ GXML Toolbox V3.3 R20201215, Modul AVA, 09.03.2026

## Baubeschreibung
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1. Allgemeine Vorbemerkungen

1.1 Baubeschreibung

1.1.1 Aufgabenstellung
Die Ufermauern der Erft im Ortsteil Iversheim zeigen als Folge der Extremflut im Juli 2021 erhebliche Schäden und sind oberhalb der Geländeoberkante zu erneuern.

Das vorliegende Leistungsverzeichnis beinhaltet die Abbruch-, Sicherungs- und Natursteinarbeiten zur Wiederherstellung der Ufermauern in einem Teilstück von ca. 160 Metern Länge unter Anpassung der Schutzhöhe auf 90 cm über OK angrenzenden Gehweg.

Die Arbeiten sind von den Straßeseiten "Am Bloch" und "Mühlengasse" sowie von Wasserseite her auszuführen. Die Baufelder sind durch Bauzäune abzusperren, wobei eine MIndestdurchfahrtbreite von 3 m für Feuerwehr- und Rettungsfahrzeuge sicherzustellen ist. Die angrenzenden Bäume einschließlich Wurzelbereiche sind zu schützen und dürfen nicht mit Baugeräten überfahren werden.
Die Wasserhaltung am Mauerfuß erfolgt mittels mobilen Systemen, so dass eine Trennung zur fließenden Welle erreicht wird. Restwasser ist abzupumpen.
Es wird eine Anschlussbewehrung zur Verbundsicherung des oberen Mauerkörper aus Grauwacke vorgesehen. In den Lagefugen des Mauerwerkskörpers werden horizontale Bewehrungseisen eingelegt und mit den Ankern der Anschlussbewehrung verbunden. Der Mauerwerkskörper besteht aus Grauwacke - Bruchsteinen mit einer Verfugung aus Trassmörtel. Zur bewussten Ansiedlung von Kleinpflanzen werden alle sichtbaren Fugen 1 cm zurückliegend hergestellt.
Die noch bestehenden Abdeckungen aus Beton werden zurückgebaut. Eine neue Abdeckung wird nicht aufgesetzt sondern durch Naturstein als Mauerkrone bis OK Mauer ersetzt.
Es handelt sich bei diesem Projekt um eine durch das Land Nordrhein-Westfalen und die Bundesrepublik Deutschland geförderte Maßnahme zur Beseitigung von Schäden an öffentlicher und privater Infrastruktur sowie zum Wiederaufbau anlässlich der Starkregen- und Hochwasserkatastrophe im Juli 2021 (Förderrichtlinie (FRL) Wiederaufbau Nordrhein-Westfalen) vom 27. Mai 2025.

1.1.2 Arbeiten an der fließenden Welle
Die Baustelle liegt an der Erft und ist daher besonders strengen Sicherheitsanforderungen unterworfen. Es sind neben der Bauausführung mit geeigneten Materialien insbesondere auch auf die Materiallagerung sowie Abstellplätze der Maschinen zu achten. Vom Baustellenbetrieb darf keine Gefährdung für die Gewässer ausgehen.

Eine ggf. vorgesehene Baustellentankstelle ist mit Auffangwanne und Überdachung herzustellen. Betankungen von Fahrzeugen und Maschinen sind befestigten Straßenfläche vor der Tankstelle vorzusehen. Die sachgerechte Verwendung von Auffangvorrichtungen sowie Vorhaltung von Ölbindemittel in ausreichender Menge ist zu berücksichtigen. Alle Mitarbeiter sind in die Handhabung der Ölbindemittel einzuweisen, ein Ölalrmplan mit Meldekette ist zu erstellen.

Das ungesicherte Lagern von wassergefährdenden Stoffen (z.B. Kraftstoffe, Schmiermittel) ist nicht zulässig.

Fahrzeuge und Baumaschinen sind gegen Kraftstoff- und Ölverluste zu sichern. Dies ist arbeitstäglich zu überprüfen. In arbeitsfreien Tagen wie nachts sind als Vorsichtsmaßnahme gegen eventuelle Tropfverluste mobile Auffangwannen zu installieren. Der Einsatz von Baumaschinen und Geräten bei denen Öl- oder Treibstoffverluste erkennbar sind ist nicht zulässig. Die Hydrauliksysteme sind ausschließlich mit biologisch abbaubarem Öl zu befüllen.

Toilettenanlagen dürfen nur außerhalb der Baugruben aufgestellt werden. Mit der Entsorgung der Sammelbehälter ist ein zugelassenes Unternehmen zu beauftragen

Bei zu erwartendem Hochwasser oder steigenden Wasserständen hat der Auftragnehmer alle im Gewässerbereich befindlichen Geräte, Materialien und Baustelleneinrichtungen rechtzeitig zu sichern oder aus dem Gewässerbereich zu entfernen.

Hierzu zählen insbesondere Arbeitsgerüste, Geräte, Materialien und Hilfskonstruktionen im Bereich der Ufermauer.

Die hierfür erforderlichen Maßnahmen einschließlich Räumen, Sichern und Wiedereinrichten sind in die Einheitspreise einzukalkulieren, sofern hierfür keine gesonderten Positionen vorgesehen sind.

Ein Anspruch auf zusätzliche Vergütung besteht hierfür nicht.

1.2 Ausführung

Für alle Baustoffe hat der AN Lieferscheine und Eignungsnachweise vorzulegen

Ein Bautagebuch ist zu führen und der Bauleitung mindestens wochenweise zu übergeben.

1.3 Vorleistungen und Vorarbeiten

Durch den AG wurden bereits folgende Maßnahmen veranlasst:

- Sanierung der Straße Mühlengasse
- Vorbereitungen zur Sanierung der Straße "Am Bloch"

1.4 Planunterlagen

Vom AG werden Bestandspläne und Ausführungspläne in digitaler Form sowie in Papierform kostenlos zur Verfügung gestellt.

1.5 Ansprechpartner des AN

Der Bieter hat bei der Einweisung einen Ansprechpartner für die Ausführung der Maßnahme zu nennen, der während der Arbeiten ständig auf der Baustelle anwesend und mit den Anforderungen der Leistungsbeschreibung vertraut ist. Die Teilnahme eines verantwortlichen und entscheidungsbefugten Vertreters des AN an den regelmäßig stattfindenden Baubesprechungen ist erforderlich.

2. Beschreibung der örtlichen Verhältnisse
2.1 Lage der Baustelle

Bad Münstereifel - Iversheim, Straße: Am Bloch und Mühlengasse

Die Baustelle befindet sich in einem Wohngebiet. In ca. 100 m Entfernung zur Baustelle, auf der gegenüberliegenden Seite der Erft, befindet sich ein Kindergarten. Die Verbindung erfolgt über eine provisorisch hergestellte Brücke, die sich etwa mittig im Baufeld befindet.

Im Gebäude Mühlengasse 10 betreibt die Tafel eine Ausgabestelle. Dort werden mittwochs zwischen 12:30 Uhr und 14:00 Uhr Lebensmittel an Bedürftige ausgegeben. An weiteren Tagen kann es zu Lieferverkehr an die vorgenannte Adresse kommen.

2.2 Vorhandene öffentliche Verkehrwege

Die asphaltierte Straße ist auf Höhe der zu sanierenden Ufermauer eine Wohnstraße die beidseitig befahren werden kann. Es sind Parkplätze die zum Teil bis zur Ufemauer reichen sowie  Grünflächen und Gehwege.

2.3 Zugänge, Zufahrten

Über die Straße "Am Bloch" kann die Baustelle mit Transporter oder LKW angefahren werden jedoch kann kein Baufahrzeug dauerhaft auf Höhe der Mauer platziert werden. Die Straße ist für den Verkehr freizuhalten. Zwischen Straße und Ufermauer sind Park- und Grünflächen mit altem Baumbestand angelegt. Der Baumbestand sowie die Wurzeln sind zu schützen.

2.4 Anschlussmöglichkeiten an Ver- und Entsorgungsleitungen

Wasser kann im Baustellenbereich zur Verfügung gestellt werden. Die Wasserentnahme erfolgt über Unterflurhydranten. Eine Entnahmeeinrichtung mit Wasserzähler ist erforderlich und wird gegen Kaution vom AG gestellt. Die Abrechnung erfolgt nach gemeinsamer Zählerablesung mit dem AG. Der Wasserverbrauch ist auf die notwendige Erfordernis einzuschränken. Die Hydranten liegen innerhalb der Straße "Am Bloch" und "Mühlengasse" in einer Entfernung bis zu 25 m zum Baustellenbereich.

Anschlüsse zum Kanal für die Baustelleneinrichtung können nur über Straßeneinläufe die dem Mischwassersystem angeschlossen sind angeboten werden. Im Baustelleneinrichtungsbereich sind diese vorhanden.

Strom kann nicht zur Verfügung gestellt werden und muss daher über Aggregate vor Ort erzeugt werden. Es bleibt dem AN aber überlassen, sich auf seine Kosten Anschlussmöglichkeiten an das örtliche Stromnetz bei dem Versorgungsunternehmen (e-regio) zu beschaffen.

2.5 Lager- und Arbeitsplätze sowie Wegebenutzung

Lager- und Abstellflächen werden nur im Bereich des Baufeldes zur Verfügung gestellt. Zusätzlich kann jeweils eine Fläche von ca. 8m x 8m im Bereich Friedhof (andere Erftseite, ca. 30 m entfernt) sowie im Bereich "Am Bloch" (BE einer Tiefbaufirma) zur Verfügung gestellt werden. Ggfs. weitere benötigte Flächen sind durch den AN zu beschaffen. Alle Aufwendungen hierfür sind in die Einheitspreise einzukalkulieren und werden nicht gesondert vergütet.

Die Baustellensicherung hat nach der aktuellen Fassung der RSA sowie der ZTV-SA zu erfolgen.

Für Straßen die durch die Bauarbeiten beeinträchtigt werden können, ist vom Auftragnehmer vor Beginn der Arbeiten ein Zustandsprotokoll in Form einer Beweissicherung gemeinsam mit dem Grundstückseigentümer oder Nutznießer, dem Straßenbaulastträger oder Wegeunterhalter aufzustellen und von beiden Parteien rechtsverbindlich zu unterschreiben. Die Beweissicherung ist durch eine Foto- oder Videodokumentation zu ergänzen.

2.6 Zu schützende Bereiche und Objekte

Maßnahmen zum Schutz der Umwelt sind in eigener Verantwortung des AN gewissenhaft durchzuführen. Allgemein gültige gesetzliche und behördliche Bestimmungen zum Umweltschutz sind zu beachten, auch wenn sie in den hier vorliegenden Unterlagen nicht eigens erwähnt sind. Das Baugelände befindet sich in einem bewohnten Gebiet. Der Geräuschpegel ist für die Bauarbeiten einzusetzenden Geräte, Maschinen, Transportfahrzeuge usw. so gering wie möglich zu halten.

Staubbelästigungen sind durch geeignete Maßnahmen zu unterbinden. Eine besondere Vergütung wird für v.g. Leistungen nicht gewährt. Die auf dem Baugelände verbleibenden Baukörper sind unbedingt zu schützen. Bauverfahren und Bauausführung haben dies zu berücksichtigen.

Das Austreten von wassergefährdenden Stoffen ist unverzüglich der Bauleitung des überwachenden Ingenieurbüros mitzuteilen. Ort, Zeitpunkt, Art und Gegenmaßnahme sind im Bautagebuch zu protokollieren.

Eine gesonderte Vergütung für die v.g. Umweltschutzmaßnahmen erfolgt nicht, alle Aufwendungen hierfür sind in die Einheitspreise einzurechnen.

2.7 Anlagen im Baugelände

Ver- und Entsorgungsleitungen sind neben dem Baufeld, parallel zu den Ufermauern im Straßenkörper verlegt. Es sind Niederspannungskabel, Telekomleitungen, Gas- und Wasserleitungen sowie Abwasserkanal  im angrenzenden Straßenbereich trassiert.

2.8 Öffentlicher Verkehr im Bereich der Baustelle

Beide Straßen "Am Bloch " und "Mühlengasse" werden von KFZ (PKW und LKW) und Fußgängern genutzt. Linienbusse fahren nicht über die Straße.
3. Ausführung der Bauleistung
3.1 Bauablauf
Der AN hat vor Baubeginn einen Bauablaufplan als Balkendiagramm mit Berücksichtigung aller vertraglichen Rahmenbedingungen zu erstellen und zu übergeben. Der Bauablaufplan dient der Terminabstimmung und ist fortzuschreiben. Vertragsfristen bleiben unberührt. Der Bauablaufplan ist kontinuierlich fortzuschreiben und in den Besprechungen jeweils aktualisiert vorzulegen. Änderungen am Ablauf bedingen eine sofortige Überarbeitung des Bauzeitenplans mit Übergabe an den AG.

3.2 Vermessung und Absteckung

Alle in den Ausführungsunterlagen vorgegebenen Maße und Maßketten sind durch den AN vor Ausführung in der Örtlichkeit zu kontrollieren, evtl. Abweichungen sind frühzeitig vor Ausführungsbeginn der Bauleitung schriftlich bekannt zu geben.

Der Auftragnehmer hat anhand der vom AG gestellten Ausführungspläne und nach weiteren Angaben der Bauleitung alle erforderlichen Absteckungen, Messungen usw. selbst auszuführen und ist für deren Richtigkeit zur zeichnungs- und bedingungsgemäßen Ausführung allein verantwortlich. Die etwaige Teilnahme des AG oder seines Vertreters an diesen Messungen usw. entbindet den AN nicht von seiner Verantwortung.

## 001 Sanierung Ufermauer-Am-Bloch - M174
Datum: 11.02.2026

### Los 1 Allgemeine Leistungen

#### Hauptabschnitt 1.1 Baustelleneinrichtung

**1.1.0010 Beweissicherung durchführen.**
Beweissicherung durchführen.
Für alle Kosten, die enstehen, um ausreichendes Beweissicherungsmaterial über die Beschaffenheit vorhandener Bausubstanzen und Einfriedungen zu beschaffen.
Anlagen: * alle Bereiche, die durch
  die Ausführung der Bauleistungen
  betroffen sein können
Durchführung aller Messungen,
Erstellung einer Foto- und Videodokumentation,
Abfassen eines Berichtes zu festgestellten Vorschäden mit Angabe von Art, Umfang und genauer Lage der Feststellungen.
Alle Maßnahmen erfolgen vor Baubeginn in Abstimmung mit sowie im Beisein der Bauleitung sowie unter Beteiligung der jeweiligen Eigentümer der Bausubstanzen.
Übertragung aller Aufnahmen und Berichte
in digitaler Form vor Baubginn an den AG übergeben.
Menge: 1,000 psch
DIN276_08: 591

**1.1.0020 Baustelle einrichten**
Baustelle einrichten
Geraete, Werkzeuge und sonstige Betriebsmittel, die zur vertragsgemässen Durchführung der Bauleistungen erforderlich sind, auf die Baustelle bringen,
bereitstellen und - soweit der Geräteeinsatz nicht gesondert berechnet wird - betriebsfertig aufstellen einschl. der dafür notwendigen Arbeiten.
Die erforderlichen festen Anlagen herstellen.
Baubüros, Unterkünfte, Werkstätten, Lagerschuppen und dgl., soweit erforderlich, antransportieren, aufbauen und einrichten.
Strom-, Wasser-, Fernsprechanschluss sowie
Entsorgungseinrichtungen und dgl. für die Baustelle, soweit erforderlich, herstellen.
Bei Bedarf Zufahrtswege zur Baustelle sowie
Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B.
Bedarfsleistungen) für das Einrichten der Baustelle gesonderte Positionen im Leistungsverzeichnis enthalten sind, gilt die Pauschale für alle Leistungen
sämtlicher Abschnitte des Leistungsverzeichnisses.
Menge: 1,000 psch
DIN276_08: 591

**1.1.0030 Baustellen WC aufstellen**
Baustellen WC als Fertigkabine aufstellen,
ggf. mit dem Baufortschritt umsetzen
für die Dauer der Gesamtbauzeit vorhalten
einmal wöchentlich reinigen und entleeren
sowie nach Abschluss der Arbeiten abfahren.
Baustellen WC in Standardausführung,
jedoch mit Handwaschbecken und Desinfektionsmöglichkeit.
Menge: 1,000 psch
DIN276_08: 542

**1.1.0040 Einrichtungen zur kompletten Verkehrssicherung**
Einrichtungen zur kompletten Verkehrssicherung
nach STVO sowie für die Baustellensicherung
bei der Ausführung der hier ausgeschriebenen Arbeiten
Sicherung für die Dauer der jeweiligen Teilbauzeit.
Die Einrichtungen zur Verkehrssicherung sind aufzubauen, vorzuhalten und zu unterhalten und wieder abzubauen.
Verkehrszeichenplan erstellen und vom SVA Euskirchen genehmigen lassen.
Verkehrsanordnung dem AG in Durchschrift übergeben.
Menge: 1,000 psch
DIN276_08: 593

**1.1.0050 Bauzaun auf- und abbauen**
Bauzaun auf- und abbauen
nach Angaben des AG
einschl. der erforderlichen Tore
standsicher herstellen,
während der Bauzeit
von Abschnitt zu Abschnitt
umsetzen, vorhalten und unterhalten
sowie nach Beendigung der Bauzeit entfernen.
70 v.H. des Preises werden nach Aufstellung,
der Rest nach Entfernen des Bauzaunes  vergütet.
Zaunhöhe über Gelände 2,0 m.
Zaun aus Metallgitterelementen
mit erforderlichen Pfostenfüßen
Elemente gegeneinander verschrauben.
Abrechnung nach Gesamtlänge des abgesicherten Bereiches
Menge: 170,000 m
DIN276_08: 591

**1.1.0060 Baustelle räumen**
Baustelle räumen
von allen Geräten, Anlagen, Einrichtungen
Benutzte Flächen und Wege entsprechend dem
ursprünglichen Zustand unter Wahrung der
landschaftspflegerischen Belange ordnungsgemäss instandsetzen.
Verunreinigungen beseitigen.
Soweit nicht für bestimmte Leistungen (z.B.
Bedarfsleistungen) für das Räumen der Baustelle gesonderte Positionen im Leistungsverzeichnis enthalten sind, gilt die Pauschale für alle Leistungen sämtlicher Abschnitte des Leistungsverzeichnisses.
Menge: 1,000 psch
DIN276_08: 591

**1.1.0070 Bestands- und Dokumentationsunterlagen erstellen**
Bestands- und Dokumentationsunterlagen erstellen
Zusammenstellung von Unterlagen zu allen verwendeten Baustoffen und eingebauten Bauteilen sowie Anlagen mit Technischen Datenblättern, Prüfzeugnissen und Zulassungen,
Ergebnisse der Kontrollprüfungen der Eigenüberwachung beifügen.

Fotodokumentation vor, während und nach Ausführung je Bauabschnitt.

Abgabe als Datenfile im pdf- Format.
Menge: 1,000 psch
DIN276_08: 599

#### Hauptabschnitt 1.2 Arbeitsschutzorganisation

**1.2.0010 Arbeitsschutzorganisation des Auftragnehmers**
Arbeitsschutzorganisation des Auftragnehmers
Der Auftragnehmer (AN) ist für die Einhaltung sämtlicher gesetzlichen, behördlichen und berufsgenossenschaftlichen Vorschriften zum Arbeits- und Gesundheitsschutz eigenverantwortlich verantwortlich.
Insbesondere sind zu beachten:

- Arbeitsschutzgesetz (ArbSchG)
- Baustellenverordnung (BaustellV)
- DGUV-Vorschriften und DGUV-Regeln
- Arbeitsstättenverordnung
- Betriebssicherheitsverordnung
- einschlägige technische Regeln

Spätestens 2 Wochen vor Arbeitsaufnahme sind dem Auftraggeber vorzulegen:

- Gefährdungsbeurteilung gemäß §§ 5 und 6 ArbSchG für die auszuführenden Leistungen
- Benennung der für die Baustelle verantwortlichen Führungskraft des AN
- Nachweis der Bestellung einer Fachkraft für Arbeitssicherheit gemäß ASiG
- Benennung der Ersthelfer mit gültigem Ausbildungsnachweis
- Unternehmererklärung zur Einhaltung der Arbeitsschutzvorschriften

Der AN hat seine Beschäftigten vor Beginn der Arbeiten sowie regelmäßig während der Ausführung zu unterweisen.

Eine Bestellung eines Sicherheits- und Gesundheitsschutzkoordinators nach Baustellenverordnung ist nicht vorgesehen.
Menge: 1,000 psch
DIN276_08: 599

**1.2.0020 Durchführung und Überwachung von Sicherheitsmaßnahmen**
Durchführung und Überwachung von Sicherheitsmaßnahmen auf der Baustelle

Der Auftragnehmer hat die Arbeiten so zu planen, zu organisieren und auszuführen, dass Gefährdungen für Beschäftigte und Dritte vermieden werden.

Hierzu gehören insbesondere:
Umsetzung der Gefährdungsbeurteilung in geeignete technische, organisatorische und persönliche Schutzmaßnahmen

Ordnungsgemäße Sicherung des Arbeitsbereiches

Bereitstellung und Nutzung erforderlicher persönlicher Schutzausrüstung

Absicherung von Gefahrenstellen

Einhaltung der Unfallverhütungsvorschriften

Koordination und Überwachung eingesetzter Nachunternehmer hinsichtlich der Arbeitsschutzpflichten

Der AN bleibt für die Sicherheit seiner Arbeitsabläufe und Arbeitsbereiche voll verantwortlich.

Ein Sicherheits- und Gesundheitsschutzplan gemäß Baustellenverordnung ist nicht Bestandteil des Vertrages.
Menge: 1,000 psch
DIN276_08: 599

#### Hauptabschnitt 1.3 Wasserhaltung

**1.3.0010 Fange- und Leitdamm herstellen**
Fange- und Leitdamm herstellen
vor der Ufermauer
in der fließenden Welle
Bauhöhe bis ca. 0,5 m
bis 35 cm über WSP Mittelwasser
Ausführungsvorschlag des AG: Sandsackdamm
jedoch Ausführung nach Wahl des AN

Ausführung in Teilabschnitten bis 50m

Dämme nach Abschluss der Arbeiten wieder zurückbauen

Mehrleistungen infolge außergewöhnlicher Hochwasserereignisse gelten als besondere Leistung.

Ausführung nur auf Anweisung der Bauleitung.
Menge: 150,000 m

**1.3.0020 Pumpe Elektromotor**
Pumpe Elektromotor
zur Ableitung von Sickerwasser aus der
Unter- und Durchsickerung der Fangedämme
Förderleistung nach Wahl des AN
Förderhöhe ca. 1 m
Erforderliche Schläuche zur Wasserableitung installieren

Pumpe und Zubehör aufbauen, vor- und unterhalten, nach Bedarf umsetzen und wieder abbauen

Die Herstellung eines Pumpensumpfes ist im EP enthalten
Menge: 1,000 St

**1.3.0030 Vorhalten und Betreiben Wasserhaltung**
Vorhalten und Betreiben Wasserhaltung
der Geamtanlage
für die Dauer der Bauzeit

Stromversorgung durch mobiles Aggregat
Menge: 1,000 psch

**1.3.0040 Filtersperre in Bachlauf herstellen**
Filtersperre in Bachlauf herstellen
aus Strohballen mit Vliesumwicklung
als Schutz gegen Sedimentabdrift durch die fließende
Welle
Einbau in Unterlauf
Ballen gegen Abdrift sichern.
Nach Abschluss der Arbeiten Ballen bergen
und einer ordnungsgemäßen Entsorgung zuführen
Menge: 5,000 St

#### Hauptabschnitt 1.4 Gerüstbauarbeiten

**1.4.0010 Arbeitsgerüst erstellen**
Arbeitsgerüst für Arbeiten an der Ufermauer von der Wasserseite liefern, aufbauen, vorhalten und abbauen.

Gerüst als Standgerüst ausführen.

Bauhöhe von OK Sohle bzw. Leitdamm bis OK Mauerkrone bis ca. 2,50 m.

Gerüst standsicher auf Sohle oder Leitdamm aufstellen.
Aufstellfläche mit ca. 0,5 % Gefälle.

Erforderliche Verankerungen herstellen.
Verankerungspunkte nach Abbau des Gerüstes fachgerecht verschließen.

Gerüst mit geschlossener Auffangvorrichtung (z. B. Plane oder Schürze) unterhalb der Arbeitsfläche ausstatten, sodass herabfallende Mörtelreste und Abbruchmaterial aufgefangen werden und kein Material in das Gewässer gelangen kann.

Vorhaltung des Gerüstes für die Dauer der Arbeiten an der Ufermauer.

Gerüstlänge je Aufstellung max. 6,00 m.

Abrechnung erfolgt über die Länge der bearbeiteten Ufermauer von der Wasserseite.

Abrechnungseinheit: lfdm Ufermauer
Menge: 160,000 m
DIN276_08: 538

**1.4.0020 Arbeitsgerüst Wasserseite umsetzen**
Arbeitsgerüst Wasserseite umsetzen
Umsetzen des unter Vorpsition beschriebenen Arbeitsgerüstes entsprechend dem Baufortschritt entlang der Ufermauer.

Umsetzen einschließlich:
- teilweises Abbauen
- Transport innerhalb der Baustelle
- erneutes Aufbauen und Ausrichten
- Anpassung der Verankerungen
- Wiederherstellen der Auffangvorrichtung.

Gerüstlänge je Umsetzung max. 6,00 m.

Abrechnungseinheit: Stück Umsetzung
Menge: 30,000 St

#### Hauptabschnitt 1.5 Sonstige Leistungen

**1.5.0010 Verrechnungssatz Spezialbaufacharbeiter**
Stundenlohnarbeiten durch Arbeitskraefte auf Anordnung
des AG ausfuehren.
Der Verrechnungssatz fuer die jeweilige Arbeitskraft
umfasst saemtliche Aufwendungen, insbesondere den tatsaechlichen Lohn einschliesslich vermoegenswirksamer
Leistungen mit den Zuschlaegen fuer Gemeinkosten (Sozialkassenbeitraege, Winterbauumlage und dgl.),
sowie Lohn- bzw. Gehaltsnebenkosten und Zuschlaege fuer Ueberstunden.
Zuschlaege fuer Nacht-, Sonntags- und Feiertagsarbeit werden gesondert verguetet.
Spezialbaufacharbeiter (Berufsgruppe III 2).
Menge: 10,000 h
DIN276_08: 599

**1.5.0020 Verrechnungssatz für Baugerät Bagger über 0,5 m3**
Stundenlohnarbeiten durch Baugeraete auf Anordnung des AG ausfuehren.
Der Verrechnungssatz fuer das jeweilige Geraet umfasst saemtliche Aufwendungen fuer den Einsatz, insbesondere Geraetevorhalte- und Betriebsstoffkosten sowie saemtliche Zuschlaege einschliesslich der Kosten fuer das Bedienungspersonal.
Verguetet werden die tatsaechlich geleisteten Arbeitsstunden.
Bagger ueber 0,5 m3.
Menge: 10,000 h
DIN276_08: 549

**1.5.0030 Verrechnungssatz für Baugerät Kompressor 5-10 m3**
Stundenlohnarbeiten durch Baugeraete auf Anordnung des AG ausfuehren.
Der Verrechnungssatz fuer das jeweilige Geraet umfasst saemtliche Aufwendungen fuer den Einsatz, insbesondere Geraetevorhalte- und Betriebsstoffkosten sowie saemtliche Zuschlaege einschliesslich der Kosten fuer das
Bedienungspersonal.
Verguetet werden die tatsaechlich geleisteten Arbeitsstunden.
Kompressor ueber 5 bis 10 m3/min.
Menge: 10,000 h
DIN276_08: 549

**1.5.0040 Verrechnungssatz für Baugerät Bohrhammer bis 20 kg**
Stundenlohnarbeiten durch Baugeraete auf Anordnung des AG ausfuehren.
Der Verrechnungssatz fuer das jeweilige Geraet umfasst saemtliche Aufwendungen fuer den Einsatz, insbesondere Geraetevorhalte- und Betriebsstoffkosten sowie saemtliche Zuschlaege einschliesslich der Kosten fuer das
Bedienungspersonal.
Verguetet werden die tatsaechlich geleisteten Arbeitsstunden.
Bohr- oder Abbauhammer bis 20 kg.
Menge: 10,000 h
DIN276_08: 549

**1.5.0050 Verrechnungssatz für Lastkraftwagen über 15 t**
Stundenlohnarbeiten durch Lastkraftwagen auf Anordnung des AG ausfuehren.
Der Verrechnungssatz fuer den jeweiligen LKW umfasst saemtliche Aufwendungen fuer den Einsatz des LKW, insbesondere Geraetevorhalte- und Betriebsstoffkosten sowie saemtliche Zuschlaege einschliesslich der Kosten
fuer den Fahrer.
Verguetet werden die tatsaechlich geleisteten Arbeitsstunden nach der tatsaechlichen Nutzlast des jeweiligen LKW (ohne Erhoehung der Nutzlaststufe fuer Sonderfahrzeuge).
LKW-Kipper mit Allradantrieb, ca. 15 t Nutzlast.
Menge: 10,000 h
DIN276_08: 549

### Los 2 Ufermauern

#### Hauptabschnitt 2.1 Rückbau und Vorarbeiten

*Hinweis: Beim Rückbau der Ufermauer ist sicherzustellen*
Beim Rückbau der Ufermauer ist sicherzustellen, dass keinerlei Abbruchmaterial, Bauschutt oder sonstige Stoffe in das Gewässer (Erft) gelangen. Geeignete Schutzmaßnahmen sind vorzusehen und während der gesamten Ausführung aufrechtzuerhalten.
Die Arbeitsbereiche sind täglich von Abbruchmaterial und Verunreinigungen zu reinigen.

Abrechnungshinweis:
Sämtliche zur Verhinderung des Eintrags von Abbruch-, Bau- oder sonstigen Materialien in das Gewässer (Erft) erforderlichen Schutzmaßnahmen sowie die tägliche Reinigung der Arbeitsbereiche sind Nebenleistungen und mit den Einheitspreisen abgegolten. Eine gesonderte Vergütung erfolgt nicht.

**2.1.0010 Provisorischen Hochwasserschutz errichten**
Provisorischen Hochwasserschutz errichten
in Bereichen offener Baufelder der Ufermauer
Ausführung als Sandsackdamm
oder nach Wahl des AN
Höhe über OK Straße = 50 cm
Sandsäcke liefern, aufsetzen, vor - und unterhalten sowie nach Absinken des Wasserspiegels wieder aufnehmen und abtransportieren
Ausführung in Abschnitten
Ausführung nur nach gesonderter Anordnung des AG
Menge: 10,000 m

**2.1.0020 Schilder entfernen**
Schilder entfernen
an Mauerwerk befestigt
Größe bis 0,25 m2
Schilder demonontieren,
im Baufeld zwischenlagern
und nach Abschluss der Arbeiten wieder anbringen
Befestigungsmaterial aus nicht rostendem Stahl liefern
Menge: 1,000 St

**2.1.0030 Freilegen des Ufermauerfundaments (Suchschachtung)**
Freilegen des Ufermauerfundaments (Suchschachtung)

Ufermauerfundament wasserseitig händisch freilegen, um das vorhandene Fundament und den Aufbau der Ufermauer optisch zu begutachten.

Die Freilegung erfolgt als Suchschachtung im unmittelbaren Bereich der Ufermauer. Arbeiten sind aufgrund der beengten Verhältnisse und zur Vermeidung von Schäden an der Bestandsmauer ausschließlich händisch auszuführen.

Abmessungen der Suchschachtung:
Tiefe: bis ca. 0,50 m unter Gelände-/Sohlhöhe
Länge: bis ca. 1,00 m
Breite: bis ca. 0,50 m

Anfallendes Boden- und Steinmaterial ist seitlich zwischenzulagern und  sofern geeignet  nach Abschluss der Begutachtung bzw. eventueller Sanierungsarbeiten wieder einzubauen und lagenweise zu verdichten. Uferbereich und Böschung sind in den ursprünglichen Zustand zu versetzen.

Beschädigungen an der vorhandenen Ufermauer sind zu vermeiden. Gegebenenfalls erforderliche Sicherungsmaßnahmen sind in die Leistung einzukalkulieren.

Ausführung nur auf Anweisung der Bauleitung.

Abrechnung: je Suchschachtung.
Menge: 3,000 St

**2.1.0040 Suchschachtung zur Begutachtung der Ufermauer (Gehwegseite)**
Suchschachtung zur Begutachtung der Ufermauer (Gehwegseite)
Vorhandene Gehwegplatten im Bereich der Ufermauer aufnehmen, seitlich lagern und nach Abschluss der Begutachtung wieder einbauen.
Anschließend Suchschachtung unmittelbar entlang der Ufermauer herstellen, um die ersten Steinlagen und das Fundament der Natursteinmauer partiell freizulegen und optisch zu begutachten.
Die Arbeiten sind aufgrund der Nähe zur Bestandsmauer überwiegend händisch auszuführen, um Beschädigungen zu vermeiden.

Leistungsumfang:
Gehwegplatten aufnehmen und seitlich lagern
vorhandenen Unterbau aufnehmen
Suchschachtung entlang der Mauer herstellen
erste Steinreihen der Ufermauer freilegen
Aushubmaterial seitlich lagern und  sofern geeignet  wieder einbauen
Unterbau wiederherstellen
Gehwegplatten in ursprünglicher Lage wieder verlegen und höhengleich anarbeiten

Abmessungen Suchschachtung:
Länge: bis ca. 1,00 m
Breite: bis ca. 0,80 m
Tiefe: bis ca. 0,50 m unter Oberkante Gehweg

Nach Abschluss der Begutachtung ist der Bereich lagenweise zu verfüllen und der Gehweg im ursprünglichen Zustand wiederherzustellen.

Ausführung nur auf Anweisung der Bauleitung.

Abrechnung: je Suchschachtung.
Menge: 3,000 St

**2.1.0050 Naturstein-Mauerwerk untersuchen**
Naturstein-Mauerwerk untersuchen
auf lose und schadhafte Steine
sowie minderfeste, abgängige Fugenfüllungen
Schadhafte Stellen markieren.
Markierung nach der Mauerwerksinstandsetzung
beseitigen.
Ausführung in Teilflächen
Menge: 600,000 m2

**2.1.0060 Mauerwerksflächen reinigen**
Reinigen der zu sanierenden Mauerwerksflächen
Ausführung in Teilflächen
Auskratzen/-stemmen  von  losem  Fugenmörtel (bis max.0,10 m Tiefe), mindestens jedoch 5 cm (in Fugenbereichen mit festem Mörtel genügt als Räumungstiefe die doppelte Fugenstärke) Ausstemmen des Mörtels ist einzurechnen. Reinigen und Auswaschen der Fugen  mit leichtem Druckstrahl bzw .  angefeuchtetes
Strahlmittel Rückprall  und  Bauschutt gehen in Eigentum des AN über und sind zu beseitigen.
Entsorgung wird gesondert vergütet.
Menge: 400,000 m2

**2.1.0070 Verfugung ausbauen**
Verfugung durch stemmen ausbauen
Auskratzen/-stemmen  von  Fugenmörtel (bis max.0,10 m Tiefe), mindestens jedoch 5 cm (in Fugenbereichen mit festem Mörtel genügt als Räumungstiefe die doppelte Fugenstärke) Ausstemmen, Reinigen und Auswaschen der Fugen.
Abbruchmaterial aufnehmen und entsorgen.
Entsorgung wird gesondert vergütet.
Menge: 200,000 m2

**2.1.0080 Mauerwerk abbrechen**
Mauerwerk abbrechen
aus Natursteinmauerwerk und Beton
nicht schadstoffbelastet
Höhe bis 1,00 m
Stärke bis 0,65 m
Steine von Beton lösen
laden,
Beton entsorgen und Steine im Baustellenbereich zum Wiedereinbau lagern.
Entsorgungskosten werden gesondert vergütet.
Ausführung in Teilmengen.
Menge: 20,000 m3

**2.1.0090 Abbruch Betonabdeckung**
Abbruch Betonabdeckung
Vorhandene Mauerwerksabdeckung aus Beton,
nicht schadstoffbelastet,
Abbruch ohne Erschütterung mit Mörtelbettung von Hand,
Länge bis 1,00 m
Stärke bis 10 cm
Steine lösen und laden,
Entsorgungskosten werden gesondert vergütet.
Ausführung in Teilmengen.
Menge: 85,000 m

**2.1.0100 Analyse des Bauschutts vor Entsorgung**
Analyse des Bauschutts vor Entsorgung

Durchführung einer abfallrechtlichen Untersuchung des zwischengelagerten, separierten Bauschutts (Beton aus Ufermauer, Gemische aus Beton, Ziegel und Bauschutt) vor Abtransport und Entsorgung.

Repräsentative Probenahme gemäß den geltenden technischen Regelwerken (z. B. LAGA PN 98)

Durchführung der erforderlichen Laboranalytik durch ein akkreditiertes Prüflabor

Untersuchung der für die Entsorgung bzw. Verwertung maßgeblichen Parameter gemäß geltender gesetzlicher Vorgaben (z. B. Ersatzbaustoffverordnung, Deponieverordnung)

Abfallrechtliche Einstufung gemäß AVV, voraussichtlich AVV-Nr. 170107

Zuordnung zu einer Deponieklasse bzw. Verwertungskategorie

Erstellung eines Prüfberichts mit Dokumentation der Probenahme, Analysenergebnisse und abfallrechtlicher Bewertung

Die Analyse hat vor Beginn der Entsorgung zu erfolgen.

Sämtliche Kosten für Probenahme, Laboruntersuchung, Dokumentation und Nachweisführung sind in die Position einzurechnen.

Die vollständigen Untersuchungsberichte und Einstufungsnachweise sind dem Auftraggeber vor Abtransport vorzulegen.
Menge: 1,000 St

**2.1.0110 Bauschutt laden und abtransportieren**
Bauschutt laden und abtransportieren
Den zwischengelagerten, separirten Beton aus der Ufermauer laden und in Eigentum des AN übernehmen.

Gemische aus Beton, Ziegel, Bauschutt
Einstufung AVV-Nr.: 170107

Einschließlich aller Deponie- /verwertungskosten nach den Anforderungen des Entsorgungsunternehmens / der Deponie des AN. Der Nachweis der ordnungsgemäßen und schadlosen Entsorgung ist unmittelbar zu erbringen.
Enschließlich aller erforderlichen Nachweise, die dem AG zu übergeben sind.
Die Gebühren und Wiederverwertungs- / Deponiekosten sind einzurechnen und vom AN zu übernehmen.
Abrechnung erfolgt nach Aufmaß der Miete.
Als Zulage zu den Aushubpositionen.
Menge: 90,000 t
DIN276_08: 541

#### Hauptabschnitt 2.2 Natursteinarbeiten

*Hinweis: Beim Aufbau der Ufermauer ist sicherzustellen*
Beim Aufbau der Ufermauer ist sicherzustellen, dass keine Baumaterialien, Baustoffreste oder sonstige Stoffe in das Gewässer (Erft) gelangen. Entsprechende Schutzmaßnahmen sind vorzusehen und konsequent umzusetzen.
Die Arbeitsbereiche sind täglich sauber zu halten und von Materialresten sowie Verunreinigungen zu befreien.

Abrechnungshinweis:
Sämtliche zur Verhinderung des Eintrags von Abbruch-, Bau- oder sonstigen Materialien in das Gewässer (Erft) erforderlichen Schutzmaßnahmen sowie die tägliche Reinigung der Arbeitsbereiche sind Nebenleistungen und mit den Einheitspreisen abgegolten. Eine gesonderte Vergütung erfolgt nicht.

**2.2.0010 Ankerbohrungen herstellen**
Ankerbohrungen herstellen,
Bohrungen für Anschlussbewehrung
zur Verankerung von Ergänzungsbewehrung
Bohrung senkrecht zur Oberfläche,
Bohrlochdurchmesser: 16 mm
Bohrlochtiefe: 50 cm
Bohrverfahren erschütterungsarm nach Wahl des AN,
Abbruchmaterial geht in Besitz des AN über
und ist ordnungsgemäß zu entsorgen.
Menge: 300,000 St

**2.2.0020 Baustahl als Verbundanker einbauen**
Baustahl als Anker einbauen,
Anker aus Betonstahl,
Ankerdurchmesser: 12 mm
Länge: 50 + 80 cm
Ankerstrecken der Bohrung
mit pastösem Kunstharzmörtel vollständig füllen.
Bügel in Bohrung einsetzen,
austretenden Ankermörtel aufnehmen,
Bügel für die Dauer der Aushärtephase des
Verbundmörtels in seiner Lage sichern.
Menge: 300,000 St

**2.2.0030 Baustahl in Lagerfugen verlegen**
Baustahl in Lagerfugen verlegen
Baustahl d = 12 mm
und mit senkrechten Ankerstangen verbinden
Baustahl auf erforderliche Länge örtlich kürzen
Menge: 480,000 m

**2.2.0040 Ufermauer herstellen**
Ufermauer herstellen
aus Natursteinmauerwerk DIN EN 1996
als unregelmäßiges Schichtenmauerwerk,
2-seitig sichtbar,
Mauerwerksdicke d= 50-65 cm,
Von unten nach oben d= abnehmend,
Steine mit B/L/H
>= 20 cm bis <= 30 cm
Mauermörtel MG III mit Trasszusatz, Gesteinsart Grauwacke,
Sichtflächen spaltrau,
Kanten auf Maß zugerichtet,
Fugen glätten,
Höhe bis 2 m.
Fugmaterial vor Ausführung von Bauleitung freigeben lassen.
Menge: 125,000 m2
DIN276_18: 331
DIN276_08: 331

**2.2.0050 Ufermauer herstellen aus Steinen des AG**
Ufermauer herstellen aus Steinen des AG
Steine lagern innerhalb der Baustelle, aufnehmen und Einbauort transportieren,
aus Natursteinmauerwerk
als unregelmäßiges Schichtenmauerwerk,
2-seitig sichtbar,
Mauerwerksdicke d= 50-65 cm,
Von unten nach oben d= abnehmend,
Steine mit B/L/H
>= 20 cm bis <= 30 cm
Mauermörtel MG III mit Trasszusatz, Gesteinsart Grauwacke,
Sichtflächen spaltrau,
Kanten auf Maß zugerichtet,
Fugen glätten,
Höhe bis 2 m.
Fugmaterial vor Ausführung von Bauleitung freigeben lassen.
Menge: 50,000 m2
DIN276_18: 331
DIN276_08: 331

**2.2.0060 Zulage Mauerkrone herstellen**
Zulage Mauerkrone aus Naturstein herstellen
Verlegen der Natursteine, Grauwacke, als Mauerkrone mit leichtem Gefälle zur Erftseite hin.
Ausgesuchte Steine mit B/L/H
>= 20 cm bis <= 30 cm
Breite: ca. 50-60 cm
Verlegung auf die vorbereitete Ufermauer passgenau und fluchtgerecht in Verlegemörtel versetzen.
Abrechnung erfolgt pro laufenden Meter Mauerkrone.
Als Zulage zur Herstellung der Ufermauerpositionen
Menge: 160,000 m

**2.2.0070 Abdichten der Ausgleichsschicht**
Abdichten der Ausgleichsschicht
Dichtungsschlämme zur Abdichtung unter die oberste Natursteinlage der Ufermauer auftragen.
Untergrund vorbereiten.
Als Horizontalsperre.
Mit allgemeinen bauaufsichtlichen Prüfzeugnissen.

Zusammensetzung aus Zement, Quarzsande, Additive

Materialeigenschaften:
Druckwasserdicht
Widerstandsfähig gegen chemische Einwirkungen
sulfadbeständig
keine Ausblühungen und keine schädlichen Einflüsse auf Beton und Mauerwerk
früh belastbar
Konsistenz schlämmfähig, streichfähig,
spachtelfähig, spritzbar

Die Verarbeitungsrichtlinien des Herstelles sind zu beachten. Material ist vorab von der Bauleitung freigeben zu lassen.

Abdichtung auf Ausgleichsschicht aufbringen. Mauerbreite im Mittel 50 cm.
Menge: 80,000 m2

**2.2.0080 Zulage Verfugung der Mauerkrone mit Fugenmörtel**
Zulage Verfugung der Mauerkrone
flüssiges Dichtungsmittel für Mörtel als Zusatzmittel für Verfuguung der Mauerkrone einsetzen und herstellen.

Eigenschaften:
wasserfest und frost-/tausalzbeständig
hoher Füllgrad
gute Flankenhaftung
Chloridfrei

Fugenuntergrund vorbereiten.
Mittel ist vor Verarbeitung von der Bauleitung freigeben zu lassen. Material ist vorab von der Bauleitung freigeben zu lassen.

Die Verarbeitungsrichtlinien des Herstellers sind zu beachten.
Menge: 80,000 m2

**2.2.0090 Verfugung der Mauerkrone mit Fugensilikon**
Verfugung der Mauerkrone
Elastischer, fungizid ausgerüsteter Fugendichtstoff auf Silikon-Kautschukbasis für Natursteine zwischen die verlegten Steine einbringen.

Eigenschaften:
keine Randverfärbung
elastischer Fugenverschluss
hohe Dehnfähigkeit
schimmelpilzhemmend
UV-beständig
Temperaturbeständig: -60 Grad bis +180 Grad C

Fugenuntergrund vorbereiten.

Farbe: Dunkelgrau

Die Verarbeitungsrichtlinien des Herstelles sind zu beachten.

Ausführung in Abschnitten und nur auf Anweisung der Bauleitung.
Menge: 10,000 m

**2.2.0100 Öffnungen herstellen**
Öffnungen herstellen
in Natursteinmauerwerk
als Notentlastungen
Größe ca. 20 x 20 cm
UK Öffnung 3 cm über OK Straße
Ausführung nur auf Anordnung der Bauleitung.
Menge: 5,000 St

**2.2.0110 Mauerwerk ausfugen**
Mauerwerk ausfugen
mit Mörtel MG III
mit Trass- Zement-Mörtel
Fugen in Bruchsteinmauerwerk aus Grauwacke
Verband = unregelmäßig
Fugenform = 10 mm rückliegend zu  Steinvorderkante
Fugenbreite am Bestand anpassen ca. 1 - 2 cm.
Fugenfarbe grau,
Mauerwerkshöhe Straßenseite: bis 1,00 m
Mauerwerkshöhe Wasserseite: bis 3,00m
Nach Verfugung Mörtelreste und Zementschleier ohne Beschädigung der Steinansichtsflächen durch Abstrahlen mit geeignetem Strahlmittel entfernen.
Anfallende Stoffe sind aufzufangen und dürfen nicht ins Gewässer gelangen. Entsorgung wird gesondert vergütet.
Abgerechnet wird die behandelte Mauerwerksfläche.
Ausführung in Teilflächen.
Menge: 550,000 m2

**2.2.0120 Bohrungen für Injektionspacker herstellen**
Bohrungen für Injektionspacker herstellen
in Beton und Naturstein,
Ausführung nach Wahl des AN,
ohne Kerngewinn,
Bohrrichtung mit und ohne Neigung zur Waagerechten
Bohrlochenddurchmesser 25 mm,
Bohrlochlänge bis 0,80 m
Bohrgut in Eigentum des AN übernehmen
und ordnungsgemäß entsorgen.
Menge: 350,000 St
DIN276_08: 538

**2.2.0130 Injektionspacker einbauen**
Injektionpacker auf die Injektions- und
Vernadelungsbohrlöcher zur Durchführung der
Verpreßarbeiten setzen, vorhalten und nach
abgeschlossener Verpressung wieder ausbauen und zu entsorgen.
Die Bohrlöcher sind nach dem Ausbau der Verpreßstutzen bis Vorderkante Mauerwerk mit Traßmörtel mit hohem Sulfatwiederstand zu schließen und glattzustreichen.
Menge: 350,000 St

**2.2.0140 Injektion des Mauerwerks**
Verfüllmörtel für Mauerwerk injizieren
mineralisch, modifiziert und stabilisiert

Druckfestigkeit: ca. 2 N/mm² nach 28 Tagen bei mittlerem Wasseranspruchswert
Körnung: 0 mm, 0  1 mm, 0  2 mm

Güteüberwacht
natürlich hydraulischer Kalk NHL 5 gemäß DIN EN 459-1
gestufte Gesteinskörnung gemäß DIN EN 13139

Zusatzmittel mit bauaufsichtlicher Zulassung

Nach Verarbeitungsrichtlinien des Herstellers mit geeignetem Gerät einbauen.

Vorzulegen sind:
- Protokoll je Injektionsabschnitt
- Verbrauchsmengen
- Druck
Menge: 2500,000 kg

**2.2.0150 Bewehrten Beton herstellen**
Beton zwischen Natursteinmauerwerk nach Unterlagen des AG herstellen.
Beton einbauen zwischen den zwei Steinreihen und um die hergestellten Bewehrungsstäbe.
Bauteile = Wand
Art der Verwendung = Stahlbeton.
Druckfestigkeitsklasse C20/25.
Expositionsklasse = XC4, XF1
Ausführung in Teilabschnitten.
Menge: 10,000 m3
DIN276_08: 542

**2.2.0160 Entwässerungsbohrungen herstellen**
Entwässerungsbohrungen herstellen
als Kernbohrung DN 50
Tiefe bis 600 mm, mit Gefälle zum Gewässer.
Anfallenden Stoffe sind aufzunehmen und werden gesondert vergütet.
Menge: 15,000 St

**2.2.0170 Entwässerungsöffnung filterstabil machen**
Entwässerungsöffnung filterstabil machen
Einbau von Einkornbeton 16/32
als Stopfmörtel
Mindesteinbaudicke = 10 cm
Menge: 15,000 St

**2.2.0180 Stickung aus Wasserbausteinen herstellen**
Stickung aus Wasserbausteinen herstellen
in Gewässersohle/- Böschung vor Ufermauer
Material: CP 45/125
Einbaustärke = ca. 15 cm
Ausführung in Teilflächen
Menge: 50,000 t

**2.2.0190 Stickung aus Wasserbausteinen herstellen**
Stickung aus Wasserbausteinen herstellen
in Gewässersohle-/ vor Ufermauer
Material: CP 90/250
Einbau= einlagig
Ausführung in Teilflächen
Menge: 2,500 t
